# SWOBB - Blitzschutz Senftenberg
Angebotsaufforderung (GAEB 90, DA83)
Währung: EUR
Auftraggeber: Studierendenwerk Ost:Brandenburg Paul-Feldner-Straße 8 15230

## Los 1 - Blitzschutz und Erdung

### 1 Los 1 - Blitzschutz und Erdung

*Hinweis*
1. Angaben zur Baustelle

1.1 Lage der Baustelle/Anschrift

Wohnheim 1-5
Großenhainer Straße 60
01968 Senftenberg

Bei den Gebäuden handelt es sich um 5 einzelne,
freistehende Gebäude.

Die Zufahrt zum Grundstück erfolgt über eine
öffentliche, befestigte Straße.

1.2 Baubeschreibung

Die Vorhandenen und verschlissene Erdungsanlagen werden
vollständig erneuert. Auf der Grundlage der DIN EN
62305 (VDE 0185) und den Empfehlungen des VdS (VdS2010
"Risikoorientierter Blitz- und Überspannungsschutz")
wird das Gebäude in die Blitzschutzklasse III
eingestuft.

Es werden Tiefenerder mit Verbindungsleitung im
Sockelbereich installiert. Anschlußfahnen werden bis OK
Gelände geführt und werden an die vorhanden Ableitungen
angeschlossen.

Im Bereich der Ableitungen und Fangleitungen werden
diverse Reparaturarbeiten ausgeführt.

Dämmungen und Abdichtungen des Baukörpers im Erdreich
dürfen nicht beschädigt bzw. durchdrungen werden.

Eigener Aufwand für Zwischenabnahmen an der
Erdungsanlage sowie Fotodokumentation für später nicht
mehr sichtbare Bauteile ist in den Einheitspreisen
einzukalkulieren.

1.3 Baustelleneinrichtung

Es gibt keine allgemeine Baustelleneinrichtung. Alle
Sicherungsmaßnahmen der Baustelle sind
eigenveranwortlich durch den AN durchzuführen und die
Kosten einzukalkulieren.

Hebezeuge wie Kran, Schrägaufzug o.ä. stehen bauseits
nicht zu Verfügung. Sämtliche Aufwendungen und Kosten
hierfür sind in den Kosten einzukalkulieren!

Es werden bauseits keine Arbeitsgerüste zur Verfügung
gestellt. Sämtliche Aufwendungen und Kosten hierfür
sind in den Kosten einzukalkulieren!

Wasser- und Stromanschlüsse sind im / am Gebäude
vorhanden und können genutzt werden. Die Kosten für die
Nutzung trägt der AG, es sind keine Kosten hierfür in
die EP einzukalkulieren.

2. Angaben zur Ausführung

2.1 Allgemeines

Während aller Arbeiten des Auftragnehmers (AN) auf der
Baustelle muss mindestens ein deutsch sprechender
Vertreter des AN anwesend sein, der bevollmächtigt ist,
Anordnungen der Bauleitungen entgegen zu nehmen und
weisungsberechtigt die erforderlichen Maßnahmen
ergreifen kann. Er nimmt an den Baubesprechungen teil.
Weisungen der Bauleitung oder Behörden ist Folge zu
leisten. Der Bauleiter ist schriftlich zu benennen.
Alle Mitarbeiter, auch Nachauftragnehmer sind täglich
namentlich vor Beginn der Arbeiten im Bautagebuch pro
Schicht zu erfassen. Durch die beauftragten Firmen sind
zu Beginn der Arbeiten Mitarbeiterlisten bei der
Bauleitung einzureichen und entsprechend Notwendigkeit
zu aktualisieren.

Während der Arbeiten ist ein Bautagebuch zu führen und
wöchentlich als Original an die Bauleitung
auszuhändigen. Mindestangaben sind:

- eingesetztes Personal
- Maschinen
- Temperatur
- Niederschlagsmenge
- bearbeitete Teilgebiete
- besondere Vorkommnisse wie Leitungsbeschädigungen
- weitere notwendige Eintragungen siehe
Leistungspositionen

2.2 Ausführungsfristen

Die in den Vertragsbedingungen benannten
Ausführungstermine sind zwingend einzuhalten. Die
termingerechte Einhaltung der konkreten
Ausführungsfristen ist von größter Wichtigkeit, da der
Fertigstellungstermin nicht gefährdet werden darf.

2.3 Besondere Verkehrssicherung

Die vorhandenen baulichen Anlagen sind für den Zeitraum
der Bauarbeiten vor Beschädigungen und Verunreinigungen
zu schützen. Staubentwicklung und Verschmutzungen
außer- und innerhalb des Gebäudes müssen weitgehend
vermieden werden.

Gehwege und Straßen (insbesondere die
Baustellenein-/ausfahrt) außerhalb des
Bearbeitungsgebietes sind sauber zu halten und bei
Bedarf täglich zu reinigen. Die Mehraufwendungen sind
mit dem Einheitspreis abgegolten.

3. Sonstiges

3.1 Baustellenkenntnis

Dem Bieter wird empfohlen, sich vor Abgabe  des
Angebotes über die Lage, die Beschaffenheit der
Baustelle, der Zufahrten und Lagerplätze ausreichend zu
informieren bzw. in die Pläne Einsicht zu nehmen

3.2 Weitere Unternehmer auf der Baustelle

Die Gebäude sowie die Umliegenden Bereiche befinden
sich in Benutzung. Bei der Ausführung der
ausgeschriebenen Leistungen ist nicht mit
gleichzeitigen Bauausführungen weiterer Gewerke zu
rechnen.

3.3 Rauchverbot

Im gesamten Gebäude herrscht striktes Rauchverbot.

3.4 Brandschutz/Unfallschutz

Auf der Baustelle sind alle einschlägigen Brandschutz-
und Unfallverhütungs-vorschriften zu beachten.
Vorbeugende Schutzmaßnahmen und Brandschutz-maßnahmen
gehören zu den Pflichten des Auftragnehmers. Schweißen,
Brennen, und andere thermische Verfahren sind verboten
und Trennarbeiten z.B. durch Sägen zu realisieren. Im
begründeten Ausnahmefall sind thermische Verfahren nur
nach Erteilung eines Schweißerlaubnisscheines durch die
Bauleitung zulässig.

3.5 Beräumung Baustelle

Die Arbeitsplätze sind täglich nach Beendigung der
Arbeiten aufzuräumen und anfallende Stoffe
(Verpackungsmaterial, Schutt usw.) eigenverantwortlich
zu beseitigen. Arbeitsflächen sind täglich besenrein zu
verlassen und bei Gefahr abzusperren.

3.6 Gerüste/Hubsteiger

Gerüste und/oder Hubsteiger auch mit mehr als 2m
Arbeitsbühnenhöhe über Fußboden
oder Gelände sind vom Auftragnehmer zu stellen. Die
zugehörigen Kosten, inkl. Absperrungen, müssen in der
Kalkulationen berücksichtigt werden.

#### 1.1 Haus 1

##### 1.1.1 Erdung und Potentialausgleich

*Hinweis*
Auf der Grundlage der DIN EN 62305 (VDE 0185) und den
Empfehlungen des VdS (VdS2010 "Risikoorientierter
Blitz- und Überspannungsschutz") wird das Wohnheim in
die Blitzschutzklasse III eingestuft.

Folgende Errichtungswerte sind somit einzuhalten:
Radius der Blitzkugel = 45m
Maschenweite der Fangeinrichtung = 15 x 15m
Abstand der Ableitungen = 15m
Stromscheitelwert = 100kA

Es werden Tiefenerder mit Verbindungsleitung im
Sockelbereich installiert. Anschlußfahnen werden bis OK
Gelände geführt und werden an die vorhanden Ableitungen
angeschlossen.

Dämmungen und Abdichtungen des Baukörpers im Erdreich
dürfen nicht beschädigt bzw. durchdrungen werden.

Eigener Aufwand für Zwischenabnahmen an der Erdungs-
und Potentialausgleichsanlage vor dem Verschütten bzw.
Betonieren sowie Fotodokumentation für später nicht
mehr sichtbare Bauteile ist in den Einheitspreisen
einzukalkulieren.

**1.1.1.01 Edelstahlband 30 mm Breite / 105mm² NIRO (V4A)**
Edelstahlband 30 mm Breite / 105mm² NIRO (V4A),
Bänder nach DIN EN 62561-2 (VDE 0185 Teil 202), für den
Einsatz bei Erdungsanlagen, Blitzschutzanlagen und beim
Ringpotentialausgleich.
Breite: 30 mm
Dicke: 3,5 mm
Werkstoff: NIRO (V4A)
Werkstoff-Nr.: 1.4571 / 1.4404
ASTM / AISI:: 316Ti / 316L
Fabrikat: DEHN + SÖHNE
oder gleichwertig.
incl. Abstandshalter
liefern und in vorhandene Baugrube erdfühlig verlegen,
Menge: 30,000 m

**1.1.1.02 Erdung Staberder mehrteilig L 9m**
Erdung als Staberder, DIN EN 50164-2, mehrteilig,
zusammensetzbar mit korrosionsfester Kupplung
(Tiefenerder), aus nichtrostendem Stahl V4A,
Werkstoff-Nr 1.4571, außerhalb von Gebäuden,
Einzellänge 1,5 m.
Gesamtlänge 9m,

liefern und montieren.
Menge: 19,000 St

**1.1.1.03 Erdeinführung Stange L 1500mm**
Erdeinführung einschl. Anschluss an die
Erdungseinrichtung, als Stange mit 2 runden Enden aus
nichtrostendem Stahl V4A, Werkstoff-Nr 1.4571, Länge
1500 mm, Durchmesser 16mm,.

liefern und betriebsfertig montieren
Menge: 19,000 St

**1.1.1.04 Abltg. Rd8-Al Wand - Horizontal**
Ableitung DIN EN 50164-2 (VDE 0185-202), aus Aluminium,
Rd 8, horizontal an Wänden, liefern und verlegen, inkl.
Halter,

liefern und montieren.

Potentialausgleich zwischen Tiefenerdern im
Sockelbereich
Menge: 320,000 m

**1.1.1.05 Trennstelle mit Schild**
Trennstelle mit Isolierstück und Trennlasche zum
Verbinden der Ableitung mit der Erdeinführung
Werkstoff: St/tZn
Klemmbereich Rd / Fl: 8-10 / 30-40 mm
Normenbezug: DIN EN 62561-1
Fabrikat: DEHN + SÖHNE
oder gleichwertig.
inkl. Schild zur eindeutigen Beschriftung
liefern und montieren.
Menge: 21,000 St

**1.1.1.06 Korrosionsschutz an Anschluss- und Verbindungsstellen**
Korrosionsschutz an Anschluss- und Verbindungsstellen
im Erdreich mit Korrosionsschutzbinde (Breite 100mm)
Korrosionsschutzbinden zur Verwendung im Erdreich nach
DIN 30672, UV-stabilisiert, Werkstoff: Petrolat
Fabrikat: DEHN + SÖHNE
oder gleichwertig.
liefern und montieren.
Menge: 21,000 St

**1.1.1.07 Klemme für Dachrinnen erneuern**
Klemme DIN EN 50164-1, für Dachrinnen, aus
feuerverzinktem Stahl, für Rd 8 bis 10,

erneuern inkl. Demontag vorhandener Haltung

Montagehöhe bis 14m
Menge: 20,000 St

**1.1.1.08 Leitungshalter Wand Ableitung erneuern**
Leitungshalter für Ableitung aus
feuerverzinktem Stahl, für Rd 8 bis 10,
an Mauerwerk an vorhandener Ableitung

erneuern inkl. Demontag vorhandener Haltung

Montagehöhe bis 14m
Menge: 10,000 St

**1.1.1.09 Rohrschelle aus feuerverzinktem Stahl, für Rohrnennweite**
Rohrschelle aus feuerverzinktem Stahl, für
Rohrnennweite über 100 bis 150 mm,
liefern und an Regenfallrohre montieren, einschl.
Leitungsanschluss.

liefern und montieren.
Menge: 1,000 St

**1.1.1.10 MV-Klemme als Kreuz-, T- und Parallelklemme für Rundleiter**
Mehrzweck-Verbindungklemme mit Flachrundschraube St/tZn
zur universellen Verwendung als Kreuz-, T- und
Parallelklemme für Rundleiter
Blitzstromtragfähig
geprüft nach EN 62561-1
mit Flachrundschraube und Verdrehschutz
Werkstoff Klemme: St/tZn
Klemmbereich Rd: 8-10 mm
Materialstärke: 2,5 mm
Normenbezug: DIN EN 62561-1

liefern und betriebsfertig montieren

Montagehöhe bis 14m
Menge: 6,000 St

**1.1.1.11 vorh. Schraubverbindung nachziehen**
Schrauben an vorhanden Klemmen nachziehen

Montagehöhe bis 14m
Menge: 10,000 St

##### 1.1.2 Erdarbeiten

**1.1.2.01 Boden Graben Erder T bis 0,4m Hand**
Boden der Gräben für Erder, ab Geländeoberfläche, mit
Behinderung durch Versorgungs-, Entsorgungsleitungen
und Kabel, Aushubtiefe bis 0,4 m, Breite der Sohle über
0,1 bis 0,2 m, profilgerecht lösen, seitlich lagern,
verfüllen und verdichten, verdrängten Boden seitlich
planieren, Bodenklassen 3 und 4 DIN 18300, Ausführung
in Handschachtung.
Menge: 30,000 m

**1.1.2.02 Gehwegplatten / Pflaster aufnehmen und wieder verlegen**
Vorhandene Gehwegplatten, Betonsteine, max. Maße L/B/H
ca. 500/500/50 mm, inkl. Unterbau aufnehmen, ausgebaute
Steine seitlich zwischenlagern, Steine auf fachgerecht
hergestellter Bettung entsprechend dem Bestand wieder
verlegen, abrütteln, Sand liefern und in Pflasterfugen
einfegen, Lieferung von Ersatzsteine (10%)
einkalkulieren,
Menge: 15,000 m2

**1.1.2.03 Aufbruch-Strecke sichern**
Sichern der Aufbruchstrecke durch Absperren.
Einrichtung aufstellen, für die Dauer der
Ausführungszeit vorhalten, nach Bedarf und Erfordernis
umsetzen und nach Beendigung der Arbeiten beseitigen.
Menge: 1,000 psch

##### 1.1.3 Sonstige Leistungen

**1.1.3.01 Messen und Prüfen der vorh. Erdungsanlage**
Messen und Prüfen der bestehenden Erdungsanlage vor
Ausführung der ausgeschriebenen Leistungen auf
Grundlage der DIN EN 50164 (VDE 0185).
Alle Mess- / Prüfergebnisse sind zu protokollieren
(Dehn-Formblatt-Nr. 2110/0707) verwenden. Das Protokoll
wird Bestandteil der Abnahmedokumentation.
Mit dieser Messung soll die Wiederverwendbarkeit der
Bestandsanlage geprüft werden.
(In diese Position sind zwei Suchschachtungen für eine
Sichtprüfung des Erders an zwei verschiedenen Stellen
einzukalkulieren.)
Menge: 1,000 St

**1.1.3.02 Messen und Prüfen der Blitzschutzanlage**
Messen und Prüfen der gesamten Blitzschutz- und
Erdungsanlage nach Ausführung der ausgeschriebenen
Leistungen auf Grundlage der DIN EN 50164 (VDE 0185).
Alle Mess- / Prüfergebnisse sind zu protokollieren
(Dehn-Formblatt-Nr. 2110/0707) verwenden. Das Protokoll
wird Bestandteil der Abnahmedokumentation.
Menge: 1,000 St

**1.1.3.03 Revisionsunterlagen**
Nach Fertigstellung des Objektes, jedoch spätestens zum
Zeitpunkt der Abnahme, sind die Revisionsunterlagen
prüffähig liefern.
Hierzu gehören u.a.:
-Inhaltsverzeichnis zur Gesamtdokumentation
-Zeichnungs-/Planverzeichnis,
-Anlagenbeschreibungen
-revidierte Ausführungspläne mit Stempel und
 Unterschrift des AN
-Wartungsunterlagen
-Meß- und Prüfprotokolle
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu nicht
 sichtbaren Einbauten,

Die Dokumentation ist zu liefern :
- 1fach in Papierform, in A4-Ordner
- 1fach auf Datenträger (CD-ROM) mit detaillierter
  Übersichtsliste,
Pläne im dwg-, dxf- und pdf-Format
Listen im Excel- und pdf-Format
Texte im Word- und pdf-Format
Menge: 1,000 St

**1.1.3.04 Hubarbeitsbühne 18m**
Miete, Betriebs- und Bereitstellungskosten für
Hubarbeitsbühne bis 18m für die vorgesehene
Ausführungszeit
Menge: 1,000 psch

**1.1.3.05 WC-Kabine**
WC-Personen-Kabine für die Nutzung der am Bau
beteiligten Firmen, anfahren, aufstellen und wieder
entfernen, inkl. wöchentlicher Ver- und Entsorgung nach
Erfordernis.
Vorhaltedauer: 1 Wochen
Menge: 1,000 St

#### 1.2 Haus 2

##### 1.2.1 Erdung und Potentialausgleich

*Hinweis*
Auf der Grundlage der DIN EN 62305 (VDE 0185) und den
Empfehlungen des VdS (VdS2010 "Risikoorientierter
Blitz- und Überspannungsschutz") wird das Wohnheim in
die Blitzschutzklasse III eingestuft.

Folgende Errichtungswerte sind somit einzuhalten:
Radius der Blitzkugel = 45m
Maschenweite der Fangeinrichtung = 15 x 15m
Abstand der Ableitungen = 15m
Stromscheitelwert = 100kA

Es werden Tiefenerder mit Verbindungsleitung im
Sockelbereich installiert. Anschlußfahnen werden bis OK
Gelände geführt und werden an die vorhanden Ableitungen
angeschlossen.

Dämmungen und Abdichtungen des Baukörpers im Erdreich
dürfen nicht beschädigt bzw. durchdrungen werden.

Eigener Aufwand für Zwischenabnahmen an der Erdungs-
und Potentialausgleichsanlage vor dem Verschütten bzw.
Betonieren sowie Fotodokumentation für später nicht
mehr sichtbare Bauteile ist in den Einheitspreisen
einzukalkulieren.

**1.2.1.01 Edelstahlband 30 mm Breite / 105mm² NIRO (V4A)**
Edelstahlband 30 mm Breite / 105mm² NIRO (V4A),
Bänder nach DIN EN 62561-2 (VDE 0185 Teil 202), für den
Einsatz bei Erdungsanlagen, Blitzschutzanlagen und beim
Ringpotentialausgleich.
Breite: 30 mm
Dicke: 3,5 mm
Werkstoff: NIRO (V4A)
Werkstoff-Nr.: 1.4571 / 1.4404
ASTM / AISI:: 316Ti / 316L
Fabrikat: DEHN + SÖHNE
oder gleichwertig.
incl. Abstandshalter
liefern und in vorhandene Baugrube erdfühlig verlegen,
Menge: 20,000 m

**1.2.1.02 Erdung Staberder mehrteilig L 9m**
Erdung als Staberder, DIN EN 50164-2, mehrteilig,
zusammensetzbar mit korrosionsfester Kupplung
(Tiefenerder), aus nichtrostendem Stahl V4A,
Werkstoff-Nr 1.4571, außerhalb von Gebäuden,
Einzellänge 1,5 m.
Gesamtlänge 9m,

liefern und montieren.
Menge: 12,000 St

**1.2.1.03 Erdeinführung Stange L 1500mm**
Erdeinführung einschl. Anschluss an die
Erdungseinrichtung, als Stange mit 2 runden Enden aus
nichtrostendem Stahl V4A, Werkstoff-Nr 1.4571, Länge
1500 mm, Durchmesser 16mm,.

liefern und betriebsfertig montieren
Menge: 12,000 St

**1.2.1.04 Abltg. Rd8-Al Wand - Horizontal**
Ableitung DIN EN 50164-2 (VDE 0185-202), aus Aluminium,
Rd 8, horizontal an Wänden, liefern und verlegen, inkl.
Halter,

liefern und montieren.

Potentialausgleich zwischen Tiefenerdern im
Sockelbereich
Menge: 215,000 m

**1.2.1.05 Trennstelle mit Schild**
Trennstelle mit Isolierstück und Trennlasche zum
Verbinden der Ableitung mit der Erdeinführung
Werkstoff: St/tZn
Klemmbereich Rd / Fl: 8-10 / 30-40 mm
Normenbezug: DIN EN 62561-1
Fabrikat: DEHN + SÖHNE
oder gleichwertig.
inkl. Schild zur eindeutigen Beschriftung
liefern und montieren.
Menge: 17,000 St

**1.2.1.06 Korrosionsschutz an Anschluss- und Verbindungsstellen**
Korrosionsschutz an Anschluss- und Verbindungsstellen
im Erdreich mit Korrosionsschutzbinde (Breite 100mm)
Korrosionsschutzbinden zur Verwendung im Erdreich nach
DIN 30672, UV-stabilisiert, Werkstoff: Petrolat
Fabrikat: DEHN + SÖHNE
oder gleichwertig.
liefern und montieren.
Menge: 12,000 St

**1.2.1.07 Klemme für Dachrinnen erneuern**
Klemme DIN EN 50164-1, für Dachrinnen, aus
feuerverzinktem Stahl, für Rd 8 bis 10,

erneuern inkl. Demontag vorhandener Haltung

Montagehöhe bis 14m
Menge: 15,000 St

**1.2.1.08 Leitungshalter Wand Ableitung erneuern**
Leitungshalter für Ableitung aus
feuerverzinktem Stahl, für Rd 8 bis 10,
an Mauerwerk an vorhandener Ableitung

erneuern inkl. Demontag vorhandener Haltung

Montagehöhe bis 14m
Menge: 20,000 St

**1.2.1.09 vorh. Schraubverbindung nachziehen**
Schrauben an vorhanden Klemmen nachziehen

Montagehöhe bis 14m
Menge: 10,000 St

##### 1.2.2 Erdarbeiten

**1.2.2.01 Boden Graben Erder T bis 0,4m Hand**
Boden der Gräben für Erder, ab Geländeoberfläche, mit
Behinderung durch Versorgungs-, Entsorgungsleitungen
und Kabel, Aushubtiefe bis 0,4 m, Breite der Sohle über
0,1 bis 0,2 m, profilgerecht lösen, seitlich lagern,
verfüllen und verdichten, verdrängten Boden seitlich
planieren, Bodenklassen 3 und 4 DIN 18300, Ausführung
in Handschachtung.
Menge: 20,000 m

**1.2.2.02 Gehwegplatten / Pflaster aufnehmen und wieder verlegen**
Vorhandene Gehwegplatten, Betonsteine, max. Maße L/B/H
ca. 500/500/50 mm, inkl. Unterbau aufnehmen, ausgebaute
Steine seitlich zwischenlagern, Steine auf fachgerecht
hergestellter Bettung entsprechend dem Bestand wieder
verlegen, abrütteln, Sand liefern und in Pflasterfugen
einfegen, Lieferung von Ersatzsteine (10%)
einkalkulieren,
Menge: 10,000 m2

**1.2.2.03 Aufbruch-Strecke sichern**
Sichern der Aufbruchstrecke durch Absperren.
Einrichtung aufstellen, für die Dauer der
Ausführungszeit vorhalten, nach Bedarf und Erfordernis
umsetzen und nach Beendigung der Arbeiten beseitigen.
Menge: 1,000 psch

##### 1.2.3 Sonstige Leistungen

**1.2.3.01 Messen und Prüfen der vorh. Erdungsanlage**
Messen und Prüfen der bestehenden Erdungsanlage vor
Ausführung der ausgeschriebenen Leistungen auf
Grundlage der DIN EN 50164 (VDE 0185).
Alle Mess- / Prüfergebnisse sind zu protokollieren
(Dehn-Formblatt-Nr. 2110/0707) verwenden. Das Protokoll
wird Bestandteil der Abnahmedokumentation.
Mit dieser Messung soll die Wiederverwendbarkeit der
Bestandsanlage geprüft werden.
(In diese Position sind zwei Suchschachtungen für eine
Sichtprüfung des Erders an zwei verschiedenen Stellen
einzukalkulieren.)
Menge: 1,000 St

**1.2.3.02 Messen und Prüfen der Blitzschutzanlage**
Messen und Prüfen der gesamten Blitzschutz- und
Erdungsanlage nach Ausführung der ausgeschriebenen
Leistungen auf Grundlage der DIN EN 50164 (VDE 0185).
Alle Mess- / Prüfergebnisse sind zu protokollieren
(Dehn-Formblatt-Nr. 2110/0707) verwenden. Das Protokoll
wird Bestandteil der Abnahmedokumentation.
Menge: 1,000 St

**1.2.3.03 Revisionsunterlagen**
Nach Fertigstellung des Objektes, jedoch spätestens zum
Zeitpunkt der Abnahme, sind die Revisionsunterlagen
prüffähig liefern.
Hierzu gehören u.a.:
-Inhaltsverzeichnis zur Gesamtdokumentation
-Zeichnungs-/Planverzeichnis,
-Anlagenbeschreibungen
-revidierte Ausführungspläne mit Stempel und
 Unterschrift des AN
-Wartungsunterlagen
-Meß- und Prüfprotokolle
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu nicht
 sichtbaren Einbauten,

Die Dokumentation ist zu liefern :
- 1fach in Papierform, in A4-Ordner
- 1fach auf Datenträger (CD-ROM) mit detaillierter
  Übersichtsliste,
Pläne im dwg-, dxf- und pdf-Format
Listen im Excel- und pdf-Format
Texte im Word- und pdf-Format
Menge: 1,000 St

**1.2.3.04 Hubarbeitsbühne 18m**
Miete, Betriebs- und Bereitstellungskosten für
Hubarbeitsbühne bis 18m für die vorgesehene
Ausführungszeit
Menge: 1,000 psch

**1.2.3.05 WC-Kabine**
WC-Personen-Kabine für die Nutzung der am Bau
beteiligten Firmen, anfahren, aufstellen und wieder
entfernen, inkl. wöchentlicher Ver- und Entsorgung nach
Erfordernis.
Vorhaltedauer: 1 Wochen
Menge: 1,000 St

#### 1.3 Haus 3

##### 1.3.1 Erdung und Potentialausgleich

*Hinweis*
Auf der Grundlage der DIN EN 62305 (VDE 0185) und den
Empfehlungen des VdS (VdS2010 "Risikoorientierter
Blitz- und Überspannungsschutz") wird das Wohnheim in
die Blitzschutzklasse III eingestuft.

Folgende Errichtungswerte sind somit einzuhalten:
Radius der Blitzkugel = 45m
Maschenweite der Fangeinrichtung = 15 x 15m
Abstand der Ableitungen = 15m
Stromscheitelwert = 100kA

Es werden Tiefenerder mit Verbindungsleitung im
Sockelbereich installiert. Anschlußfahnen werden bis OK
Gelände geführt und werden an die vorhanden Ableitungen
angeschlossen.

Dämmungen und Abdichtungen des Baukörpers im Erdreich
dürfen nicht beschädigt bzw. durchdrungen werden.

Eigener Aufwand für Zwischenabnahmen an der Erdungs-
und Potentialausgleichsanlage vor dem Verschütten bzw.
Betonieren sowie Fotodokumentation für später nicht
mehr sichtbare Bauteile ist in den Einheitspreisen
einzukalkulieren.

**1.3.1.01 Edelstahlband 30 mm Breite / 105mm² NIRO (V4A)**
Edelstahlband 30 mm Breite / 105mm² NIRO (V4A),
Bänder nach DIN EN 62561-2 (VDE 0185 Teil 202), für den
Einsatz bei Erdungsanlagen, Blitzschutzanlagen und beim
Ringpotentialausgleich.
Breite: 30 mm
Dicke: 3,5 mm
Werkstoff: NIRO (V4A)
Werkstoff-Nr.: 1.4571 / 1.4404
ASTM / AISI:: 316Ti / 316L
Fabrikat: DEHN + SÖHNE
oder gleichwertig.
incl. Abstandshalter
liefern und in vorhandene Baugrube erdfühlig verlegen,
Menge: 20,000 m

**1.3.1.02 Erdung Staberder mehrteilig L 9m**
Erdung als Staberder, DIN EN 50164-2, mehrteilig,
zusammensetzbar mit korrosionsfester Kupplung
(Tiefenerder), aus nichtrostendem Stahl V4A,
Werkstoff-Nr 1.4571, außerhalb von Gebäuden,
Einzellänge 1,5 m.
Gesamtlänge 9m,

liefern und montieren.
Menge: 10,000 St

**1.3.1.03 Erdeinführung Stange L 1500mm**
Erdeinführung einschl. Anschluss an die
Erdungseinrichtung, als Stange mit 2 runden Enden aus
nichtrostendem Stahl V4A, Werkstoff-Nr 1.4571, Länge
1500 mm, Durchmesser 16mm,.

liefern und betriebsfertig montieren
Menge: 10,000 St

**1.3.1.04 Abltg. Rd8-Al Wand - Horizontal**
Ableitung DIN EN 50164-2 (VDE 0185-202), aus Aluminium,
Rd 8, horizontal an Wänden, liefern und verlegen, inkl.
Halter,

liefern und montieren.

Potentialausgleich zwischen Tiefenerdern im
Sockelbereich
Menge: 130,000 m

**1.3.1.05 Trennstelle mit Schild**
Trennstelle mit Isolierstück und Trennlasche zum
Verbinden der Ableitung mit der Erdeinführung
Werkstoff: St/tZn
Klemmbereich Rd / Fl: 8-10 / 30-40 mm
Normenbezug: DIN EN 62561-1
Fabrikat: DEHN + SÖHNE
oder gleichwertig.
inkl. Schild zur eindeutigen Beschriftung
liefern und montieren.
Menge: 14,000 St

**1.3.1.06 Korrosionsschutz an Anschluss- und Verbindungsstellen**
Korrosionsschutz an Anschluss- und Verbindungsstellen
im Erdreich mit Korrosionsschutzbinde (Breite 100mm)
Korrosionsschutzbinden zur Verwendung im Erdreich nach
DIN 30672, UV-stabilisiert, Werkstoff: Petrolat
Fabrikat: DEHN + SÖHNE
oder gleichwertig.
liefern und montieren.
Menge: 10,000 St

**1.3.1.07 Klemme für Dachrinnen erneuern**
Klemme DIN EN 50164-1, für Dachrinnen, aus
feuerverzinktem Stahl, für Rd 8 bis 10,

erneuern inkl. Demontag vorhandener Haltung

Montagehöhe bis 14m
Menge: 10,000 St

**1.3.1.08 Leitungshalter Wand Ableitung erneuern**
Leitungshalter für Ableitung aus
feuerverzinktem Stahl, für Rd 8 bis 10,
an Mauerwerk an vorhandener Ableitung

erneuern inkl. Demontag vorhandener Haltung

Montagehöhe bis 14m
Menge: 20,000 St

**1.3.1.09 vorh. Schraubverbindung nachziehen**
Schrauben an vorhanden Klemmen nachziehen

Montagehöhe bis 14m
Menge: 10,000 St

**1.3.1.10 Ableitung Rd8-Al - Wand**
Ableitung aus Aluminium,
Rd 8/11, an Wänden, incl. Befestigung,

liefern und verlegen.

Montagehöhe bis 14m
Menge: 10,000 m

**1.3.1.11 Ableitung Rd8-Al - Fallrohr**
Ableitung aus Aluminium,
Rd 8/11, an Wänden, incl. Befestigung,

liefern und verlegen.

Montagehöhe bis 14m
Menge: 10,000 m

**1.3.1.12 Fangltg. Rd8-Al auf Ziegeldach**
Fangleitung DIN EN 50164-2, aus Aluminium, Rd 8,
Ziegeldach, inkl. Dachleitungshalter, liefern und
montieren.

Montagehöhe bis 14m
Menge: 10,000 m

##### 1.3.2 Erdarbeiten

**1.3.2.01 Boden Graben Erder T bis 0,4m Hand**
Boden der Gräben für Erder, ab Geländeoberfläche, mit
Behinderung durch Versorgungs-, Entsorgungsleitungen
und Kabel, Aushubtiefe bis 0,4 m, Breite der Sohle über
0,1 bis 0,2 m, profilgerecht lösen, seitlich lagern,
verfüllen und verdichten, verdrängten Boden seitlich
planieren, Bodenklassen 3 und 4 DIN 18300, Ausführung
in Handschachtung.
Menge: 20,000 m

**1.3.2.02 Gehwegplatten / Pflaster aufnehmen und wieder verlegen**
Vorhandene Gehwegplatten, Betonsteine, max. Maße L/B/H
ca. 500/500/50 mm, inkl. Unterbau aufnehmen, ausgebaute
Steine seitlich zwischenlagern, Steine auf fachgerecht
hergestellter Bettung entsprechend dem Bestand wieder
verlegen, abrütteln, Sand liefern und in Pflasterfugen
einfegen, Lieferung von Ersatzsteine (10%)
einkalkulieren,
Menge: 10,000 m2

**1.3.2.03 Aufbruch-Strecke sichern**
Sichern der Aufbruchstrecke durch Absperren.
Einrichtung aufstellen, für die Dauer der
Ausführungszeit vorhalten, nach Bedarf und Erfordernis
umsetzen und nach Beendigung der Arbeiten beseitigen.
Menge: 1,000 psch

##### 1.3.3 Sonstige Leistungen

**1.3.3.01 Messen und Prüfen der vorh. Erdungsanlage**
Messen und Prüfen der bestehenden Erdungsanlage vor
Ausführung der ausgeschriebenen Leistungen auf
Grundlage der DIN EN 50164 (VDE 0185).
Alle Mess- / Prüfergebnisse sind zu protokollieren
(Dehn-Formblatt-Nr. 2110/0707) verwenden. Das Protokoll
wird Bestandteil der Abnahmedokumentation.
Mit dieser Messung soll die Wiederverwendbarkeit der
Bestandsanlage geprüft werden.
(In diese Position sind zwei Suchschachtungen für eine
Sichtprüfung des Erders an zwei verschiedenen Stellen
einzukalkulieren.)
Menge: 1,000 St

**1.3.3.02 Messen und Prüfen der Blitzschutzanlage**
Messen und Prüfen der gesamten Blitzschutz- und
Erdungsanlage nach Ausführung der ausgeschriebenen
Leistungen auf Grundlage der DIN EN 50164 (VDE 0185).
Alle Mess- / Prüfergebnisse sind zu protokollieren
(Dehn-Formblatt-Nr. 2110/0707) verwenden. Das Protokoll
wird Bestandteil der Abnahmedokumentation.
Menge: 1,000 St

**1.3.3.03 Revisionsunterlagen**
Nach Fertigstellung des Objektes, jedoch spätestens zum
Zeitpunkt der Abnahme, sind die Revisionsunterlagen
prüffähig liefern.
Hierzu gehören u.a.:
-Inhaltsverzeichnis zur Gesamtdokumentation
-Zeichnungs-/Planverzeichnis,
-Anlagenbeschreibungen
-revidierte Ausführungspläne mit Stempel und
 Unterschrift des AN
-Wartungsunterlagen
-Meß- und Prüfprotokolle
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu nicht
 sichtbaren Einbauten,

Die Dokumentation ist zu liefern :
- 1fach in Papierform, in A4-Ordner
- 1fach auf Datenträger (CD-ROM) mit detaillierter
  Übersichtsliste,
Pläne im dwg-, dxf- und pdf-Format
Listen im Excel- und pdf-Format
Texte im Word- und pdf-Format
Menge: 1,000 St

**1.3.3.04 Hubarbeitsbühne 18m**
Miete, Betriebs- und Bereitstellungskosten für
Hubarbeitsbühne bis 18m für die vorgesehene
Ausführungszeit
Menge: 1,000 psch

**1.3.3.05 WC-Kabine**
WC-Personen-Kabine für die Nutzung der am Bau
beteiligten Firmen, anfahren, aufstellen und wieder
entfernen, inkl. wöchentlicher Ver- und Entsorgung nach
Erfordernis.
Vorhaltedauer: 1 Wochen
Menge: 1,000 St

#### 1.4 Haus 4

##### 1.4.1 Erdung und Potentialausgleich

*Hinweis*
Auf der Grundlage der DIN EN 62305 (VDE 0185) und den
Empfehlungen des VdS (VdS2010 "Risikoorientierter
Blitz- und Überspannungsschutz") wird das Wohnheim in
die Blitzschutzklasse III eingestuft.

Folgende Errichtungswerte sind somit einzuhalten:
Radius der Blitzkugel = 45m
Maschenweite der Fangeinrichtung = 15 x 15m
Abstand der Ableitungen = 15m
Stromscheitelwert = 100kA

Es werden Tiefenerder mit Verbindungsleitung im
Sockelbereich installiert. Anschlußfahnen werden bis OK
Gelände geführt und werden an die vorhanden Ableitungen
angeschlossen.

Dämmungen und Abdichtungen des Baukörpers im Erdreich
dürfen nicht beschädigt bzw. durchdrungen werden.

Eigener Aufwand für Zwischenabnahmen an der Erdungs-
und Potentialausgleichsanlage vor dem Verschütten bzw.
Betonieren sowie Fotodokumentation für später nicht
mehr sichtbare Bauteile ist in den Einheitspreisen
einzukalkulieren.

**1.4.1.01 Edelstahlband 30 mm Breite / 105mm² NIRO (V4A)**
Edelstahlband 30 mm Breite / 105mm² NIRO (V4A),
Bänder nach DIN EN 62561-2 (VDE 0185 Teil 202), für den
Einsatz bei Erdungsanlagen, Blitzschutzanlagen und beim
Ringpotentialausgleich.
Breite: 30 mm
Dicke: 3,5 mm
Werkstoff: NIRO (V4A)
Werkstoff-Nr.: 1.4571 / 1.4404
ASTM / AISI:: 316Ti / 316L
Fabrikat: DEHN + SÖHNE
oder gleichwertig.
incl. Abstandshalter
liefern und in vorhandene Baugrube erdfühlig verlegen,
Menge: 20,000 m

**1.4.1.02 Erdung Staberder mehrteilig L 9m**
Erdung als Staberder, DIN EN 50164-2, mehrteilig,
zusammensetzbar mit korrosionsfester Kupplung
(Tiefenerder), aus nichtrostendem Stahl V4A,
Werkstoff-Nr 1.4571, außerhalb von Gebäuden,
Einzellänge 1,5 m.
Gesamtlänge 9m,

liefern und montieren.
Menge: 10,000 St

**1.4.1.03 Erdeinführung Stange L 1500mm**
Erdeinführung einschl. Anschluss an die
Erdungseinrichtung, als Stange mit 2 runden Enden aus
nichtrostendem Stahl V4A, Werkstoff-Nr 1.4571, Länge
1500 mm, Durchmesser 16mm,.

liefern und betriebsfertig montieren
Menge: 10,000 St

**1.4.1.04 Abltg. Rd8-Al Wand - Horizontal**
Ableitung DIN EN 50164-2 (VDE 0185-202), aus Aluminium,
Rd 8, horizontal an Wänden, liefern und verlegen, inkl.
Halter,

liefern und montieren.

Potentialausgleich zwischen Tiefenerdern im
Sockelbereich
Menge: 130,000 m

**1.4.1.05 Trennstelle mit Schild**
Trennstelle mit Isolierstück und Trennlasche zum
Verbinden der Ableitung mit der Erdeinführung
Werkstoff: St/tZn
Klemmbereich Rd / Fl: 8-10 / 30-40 mm
Normenbezug: DIN EN 62561-1
Fabrikat: DEHN + SÖHNE
oder gleichwertig.
inkl. Schild zur eindeutigen Beschriftung
liefern und montieren.
Menge: 14,000 St

**1.4.1.06 Korrosionsschutz an Anschluss- und Verbindungsstellen**
Korrosionsschutz an Anschluss- und Verbindungsstellen
im Erdreich mit Korrosionsschutzbinde (Breite 100mm)
Korrosionsschutzbinden zur Verwendung im Erdreich nach
DIN 30672, UV-stabilisiert, Werkstoff: Petrolat
Fabrikat: DEHN + SÖHNE
oder gleichwertig.
liefern und montieren.
Menge: 10,000 St

**1.4.1.07 Klemme für Dachrinnen erneuern**
Klemme DIN EN 50164-1, für Dachrinnen, aus
feuerverzinktem Stahl, für Rd 8 bis 10,

erneuern inkl. Demontag vorhandener Haltung

Montagehöhe bis 14m
Menge: 10,000 St

**1.4.1.08 Leitungshalter Wand Ableitung erneuern**
Leitungshalter für Ableitung aus
feuerverzinktem Stahl, für Rd 8 bis 10,
an Mauerwerk an vorhandener Ableitung

erneuern inkl. Demontag vorhandener Haltung

Montagehöhe bis 14m
Menge: 20,000 St

**1.4.1.09 vorh. Schraubverbindung nachziehen**
Schrauben an vorhanden Klemmen nachziehen

Montagehöhe bis 14m
Menge: 10,000 St

**1.4.1.10 Ableitung Rd8-Al - Wand**
Ableitung aus Aluminium,
Rd 8/11, an Wänden, incl. Befestigung,

liefern und verlegen.

Montagehöhe bis 14m
Menge: 20,000 m

**1.4.1.11 Fangltg. Rd8-Al auf Ziegeldach**
Fangleitung DIN EN 50164-2, aus Aluminium, Rd 8,
Ziegeldach, inkl. Dachleitungshalter, liefern und
montieren.

Montagehöhe bis 14m
Menge: 10,000 m

##### 1.4.2 Erdarbeiten

**1.4.2.01 Boden Graben Erder T bis 0,4m Hand**
Boden der Gräben für Erder, ab Geländeoberfläche, mit
Behinderung durch Versorgungs-, Entsorgungsleitungen
und Kabel, Aushubtiefe bis 0,4 m, Breite der Sohle über
0,1 bis 0,2 m, profilgerecht lösen, seitlich lagern,
verfüllen und verdichten, verdrängten Boden seitlich
planieren, Bodenklassen 3 und 4 DIN 18300, Ausführung
in Handschachtung.
Menge: 20,000 m

**1.4.2.02 Gehwegplatten / Pflaster aufnehmen und wieder verlegen**
Vorhandene Gehwegplatten, Betonsteine, max. Maße L/B/H
ca. 500/500/50 mm, inkl. Unterbau aufnehmen, ausgebaute
Steine seitlich zwischenlagern, Steine auf fachgerecht
hergestellter Bettung entsprechend dem Bestand wieder
verlegen, abrütteln, Sand liefern und in Pflasterfugen
einfegen, Lieferung von Ersatzsteine (10%)
einkalkulieren,
Menge: 10,000 m2

**1.4.2.03 Aufbruch-Strecke sichern**
Sichern der Aufbruchstrecke durch Absperren.
Einrichtung aufstellen, für die Dauer der
Ausführungszeit vorhalten, nach Bedarf und Erfordernis
umsetzen und nach Beendigung der Arbeiten beseitigen.
Menge: 1,000 psch

##### 1.4.3 Sonstige Leistungen

**1.4.3.01 Messen und Prüfen der vorh. Erdungsanlage**
Messen und Prüfen der bestehenden Erdungsanlage vor
Ausführung der ausgeschriebenen Leistungen auf
Grundlage der DIN EN 50164 (VDE 0185).
Alle Mess- / Prüfergebnisse sind zu protokollieren
(Dehn-Formblatt-Nr. 2110/0707) verwenden. Das Protokoll
wird Bestandteil der Abnahmedokumentation.
Mit dieser Messung soll die Wiederverwendbarkeit der
Bestandsanlage geprüft werden.
(In diese Position sind zwei Suchschachtungen für eine
Sichtprüfung des Erders an zwei verschiedenen Stellen
einzukalkulieren.)
Menge: 1,000 St

**1.4.3.02 Messen und Prüfen der Blitzschutzanlage**
Messen und Prüfen der gesamten Blitzschutz- und
Erdungsanlage nach Ausführung der ausgeschriebenen
Leistungen auf Grundlage der DIN EN 50164 (VDE 0185).
Alle Mess- / Prüfergebnisse sind zu protokollieren
(Dehn-Formblatt-Nr. 2110/0707) verwenden. Das Protokoll
wird Bestandteil der Abnahmedokumentation.
Menge: 1,000 St

**1.4.3.03 Revisionsunterlagen**
Nach Fertigstellung des Objektes, jedoch spätestens zum
Zeitpunkt der Abnahme, sind die Revisionsunterlagen
prüffähig liefern.
Hierzu gehören u.a.:
-Inhaltsverzeichnis zur Gesamtdokumentation
-Zeichnungs-/Planverzeichnis,
-Anlagenbeschreibungen
-revidierte Ausführungspläne mit Stempel und
 Unterschrift des AN
-Wartungsunterlagen
-Meß- und Prüfprotokolle
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu nicht
 sichtbaren Einbauten,

Die Dokumentation ist zu liefern :
- 1fach in Papierform, in A4-Ordner
- 1fach auf Datenträger (CD-ROM) mit detaillierter
  Übersichtsliste,
Pläne im dwg-, dxf- und pdf-Format
Listen im Excel- und pdf-Format
Texte im Word- und pdf-Format
Menge: 1,000 St

**1.4.3.04 Hubarbeitsbühne 18m**
Miete, Betriebs- und Bereitstellungskosten für
Hubarbeitsbühne bis 18m für die vorgesehene
Ausführungszeit
Menge: 1,000 psch

**1.4.3.05 WC-Kabine**
WC-Personen-Kabine für die Nutzung der am Bau
beteiligten Firmen, anfahren, aufstellen und wieder
entfernen, inkl. wöchentlicher Ver- und Entsorgung nach
Erfordernis.
Vorhaltedauer: 1 Wochen
Menge: 1,000 St

#### 1.5 Haus 5

##### 1.5.1 Erdung und Potentialausgleich

*Hinweis*
Auf der Grundlage der DIN EN 62305 (VDE 0185) und den
Empfehlungen des VdS (VdS2010 "Risikoorientierter
Blitz- und Überspannungsschutz") wird das Wohnheim in
die Blitzschutzklasse III eingestuft.

Folgende Errichtungswerte sind somit einzuhalten:
Radius der Blitzkugel = 45m
Maschenweite der Fangeinrichtung = 15 x 15m
Abstand der Ableitungen = 15m
Stromscheitelwert = 100kA

Es werden Tiefenerder mit Verbindungsleitung im
Sockelbereich installiert. Anschlußfahnen werden bis OK
Gelände geführt und werden an die vorhanden Ableitungen
angeschlossen.

Dämmungen und Abdichtungen des Baukörpers im Erdreich
dürfen nicht beschädigt bzw. durchdrungen werden.

Eigener Aufwand für Zwischenabnahmen an der Erdungs-
und Potentialausgleichsanlage vor dem Verschütten bzw.
Betonieren sowie Fotodokumentation für später nicht
mehr sichtbare Bauteile ist in den Einheitspreisen
einzukalkulieren.

**1.5.1.01 Edelstahlband 30 mm Breite / 105mm² NIRO (V4A)**
Edelstahlband 30 mm Breite / 105mm² NIRO (V4A),
Bänder nach DIN EN 62561-2 (VDE 0185 Teil 202), für den
Einsatz bei Erdungsanlagen, Blitzschutzanlagen und beim
Ringpotentialausgleich.
Breite: 30 mm
Dicke: 3,5 mm
Werkstoff: NIRO (V4A)
Werkstoff-Nr.: 1.4571 / 1.4404
ASTM / AISI:: 316Ti / 316L
Fabrikat: DEHN + SÖHNE
oder gleichwertig.
incl. Abstandshalter
liefern und in vorhandene Baugrube erdfühlig verlegen,
Menge: 20,000 m

**1.5.1.02 Erdung Staberder mehrteilig L 9m**
Erdung als Staberder, DIN EN 50164-2, mehrteilig,
zusammensetzbar mit korrosionsfester Kupplung
(Tiefenerder), aus nichtrostendem Stahl V4A,
Werkstoff-Nr 1.4571, außerhalb von Gebäuden,
Einzellänge 1,5 m.
Gesamtlänge 9m,

liefern und montieren.
Menge: 10,000 St

**1.5.1.03 Erdeinführung Stange L 1500mm**
Erdeinführung einschl. Anschluss an die
Erdungseinrichtung, als Stange mit 2 runden Enden aus
nichtrostendem Stahl V4A, Werkstoff-Nr 1.4571, Länge
1500 mm, Durchmesser 16mm,.

liefern und betriebsfertig montieren
Menge: 10,000 St

**1.5.1.04 Abltg. Rd8-Al Wand - Horizontal**
Ableitung DIN EN 50164-2 (VDE 0185-202), aus Aluminium,
Rd 8, horizontal an Wänden, liefern und verlegen, inkl.
Halter,

liefern und montieren.

Potentialausgleich zwischen Tiefenerdern im
Sockelbereich
Menge: 130,000 m

**1.5.1.05 Trennstelle mit Schild**
Trennstelle mit Isolierstück und Trennlasche zum
Verbinden der Ableitung mit der Erdeinführung
Werkstoff: St/tZn
Klemmbereich Rd / Fl: 8-10 / 30-40 mm
Normenbezug: DIN EN 62561-1
Fabrikat: DEHN + SÖHNE
oder gleichwertig.
inkl. Schild zur eindeutigen Beschriftung
liefern und montieren.
Menge: 14,000 St

**1.5.1.06 Korrosionsschutz an Anschluss- und Verbindungsstellen**
Korrosionsschutz an Anschluss- und Verbindungsstellen
im Erdreich mit Korrosionsschutzbinde (Breite 100mm)
Korrosionsschutzbinden zur Verwendung im Erdreich nach
DIN 30672, UV-stabilisiert, Werkstoff: Petrolat
Fabrikat: DEHN + SÖHNE
oder gleichwertig.
liefern und montieren.
Menge: 10,000 St

**1.5.1.07 Klemme für Dachrinnen erneuern**
Klemme DIN EN 50164-1, für Dachrinnen, aus
feuerverzinktem Stahl, für Rd 8 bis 10,

erneuern inkl. Demontag vorhandener Haltung

Montagehöhe bis 14m
Menge: 10,000 St

**1.5.1.08 Leitungshalter Wand Ableitung erneuern**
Leitungshalter für Ableitung aus
feuerverzinktem Stahl, für Rd 8 bis 10,
an Mauerwerk an vorhandener Ableitung

erneuern inkl. Demontag vorhandener Haltung

Montagehöhe bis 14m
Menge: 10,000 St

**1.5.1.09 vorh. Schraubverbindung nachziehen**
Schrauben an vorhanden Klemmen nachziehen

Montagehöhe bis 14m
Menge: 10,000 St

**1.5.1.10 Ableitung Rd8-Al - Wand**
Ableitung aus Aluminium,
Rd 8/11, an Wänden, incl. Befestigung,

liefern und verlegen.

Montagehöhe bis 14m
Menge: 10,000 m

**1.5.1.11 Ableitung Rd8-Al - Fallrohr**
Ableitung aus Aluminium,
Rd 8/11, an Wänden, incl. Befestigung,

liefern und verlegen.

Montagehöhe bis 14m
Menge: 10,000 m

**1.5.1.12 Fangltg. Rd8-Al auf Ziegeldach**
Fangleitung DIN EN 50164-2, aus Aluminium, Rd 8,
Ziegeldach, inkl. Dachleitungshalter, liefern und
montieren.

Montagehöhe bis 14m
Menge: 10,000 m

##### 1.5.2 Erdarbeiten

**1.5.2.01 Boden Graben Erder T bis 0,4m Hand**
Boden der Gräben für Erder, ab Geländeoberfläche, mit
Behinderung durch Versorgungs-, Entsorgungsleitungen
und Kabel, Aushubtiefe bis 0,4 m, Breite der Sohle über
0,1 bis 0,2 m, profilgerecht lösen, seitlich lagern,
verfüllen und verdichten, verdrängten Boden seitlich
planieren, Bodenklassen 3 und 4 DIN 18300, Ausführung
in Handschachtung.
Menge: 20,000 m

**1.5.2.02 Gehwegplatten / Pflaster aufnehmen und wieder verlegen**
Vorhandene Gehwegplatten, Betonsteine, max. Maße L/B/H
ca. 500/500/50 mm, inkl. Unterbau aufnehmen, ausgebaute
Steine seitlich zwischenlagern, Steine auf fachgerecht
hergestellter Bettung entsprechend dem Bestand wieder
verlegen, abrütteln, Sand liefern und in Pflasterfugen
einfegen, Lieferung von Ersatzsteine (10%)
einkalkulieren,
Menge: 10,000 m2

**1.5.2.03 Aufbruch-Strecke sichern**
Sichern der Aufbruchstrecke durch Absperren.
Einrichtung aufstellen, für die Dauer der
Ausführungszeit vorhalten, nach Bedarf und Erfordernis
umsetzen und nach Beendigung der Arbeiten beseitigen.
Menge: 1,000 psch

##### 1.5.3 Sonstige Leistungen

**1.5.3.01 Messen und Prüfen der vorh. Erdungsanlage**
Messen und Prüfen der bestehenden Erdungsanlage vor
Ausführung der ausgeschriebenen Leistungen auf
Grundlage der DIN EN 50164 (VDE 0185).
Alle Mess- / Prüfergebnisse sind zu protokollieren
(Dehn-Formblatt-Nr. 2110/0707) verwenden. Das Protokoll
wird Bestandteil der Abnahmedokumentation.
Mit dieser Messung soll die Wiederverwendbarkeit der
Bestandsanlage geprüft werden.
(In diese Position sind zwei Suchschachtungen für eine
Sichtprüfung des Erders an zwei verschiedenen Stellen
einzukalkulieren.)
Menge: 1,000 St

**1.5.3.02 Messen und Prüfen der Blitzschutzanlage**
Messen und Prüfen der gesamten Blitzschutz- und
Erdungsanlage nach Ausführung der ausgeschriebenen
Leistungen auf Grundlage der DIN EN 50164 (VDE 0185).
Alle Mess- / Prüfergebnisse sind zu protokollieren
(Dehn-Formblatt-Nr. 2110/0707) verwenden. Das Protokoll
wird Bestandteil der Abnahmedokumentation.
Menge: 1,000 St

**1.5.3.03 Revisionsunterlagen**
Nach Fertigstellung des Objektes, jedoch spätestens zum
Zeitpunkt der Abnahme, sind die Revisionsunterlagen
prüffähig liefern.
Hierzu gehören u.a.:
-Inhaltsverzeichnis zur Gesamtdokumentation
-Zeichnungs-/Planverzeichnis,
-Anlagenbeschreibungen
-revidierte Ausführungspläne mit Stempel und
 Unterschrift des AN
-Wartungsunterlagen
-Meß- und Prüfprotokolle
Die Protokolle sind mit Datum und Unterschrift des
Prüfers, sowie Angaben über das verwendete Meßgerät zu
versehen.
-behördliche Genehmigungen, Zustimmungen und
 Abnahmedokumente
-Hersteller-Zertifikate,
-Übereinstimmungserklärungen zu den Zertifikaten,
-Erklärung des Auftragnehmers über die sach- und
 fachgerechte Errichtung der Anlagen
-ein Bautagebuch. Das Bautagebuch soll Stand und
 Fortschritt sowie alle bemerkenswerten Ereignisse
 des Bauablaufs lückenlos dokumentieren.
-Dokumentation (mit Fotodokumentation) zu nicht
 sichtbaren Einbauten,

Die Dokumentation ist zu liefern :
- 1fach in Papierform, in A4-Ordner
- 1fach auf Datenträger (CD-ROM) mit detaillierter
  Übersichtsliste,
Pläne im dwg-, dxf- und pdf-Format
Listen im Excel- und pdf-Format
Texte im Word- und pdf-Format
Menge: 1,000 St

**1.5.3.04 Hubarbeitsbühne 18m**
Miete, Betriebs- und Bereitstellungskosten für
Hubarbeitsbühne bis 18m für die vorgesehene
Ausführungszeit
Menge: 1,000 psch

**1.5.3.05 WC-Kabine**
WC-Personen-Kabine für die Nutzung der am Bau
beteiligten Firmen, anfahren, aufstellen und wieder
entfernen, inkl. wöchentlicher Ver- und Entsorgung nach
Erfordernis.
Vorhaltedauer: 1 Wochen
Menge: 1,000 St

USt %: 19,00
